# Sistema de soporte para suelo con fijación lateral a la estructura Simflex

- Propiedad del archivo: CONSTRUNARIO
- Formato: FIEBDC-3/2012
- Programa: Construnario Versión 2.11
- Fecha de los precios: 09/01/2017
- Divisa: EUR

**OLI620001** u Sistema de soporte para suelo con fijación lateral a la estructura Simflex
Sistema de soporte para suelo con fijación lateral a la estructura Simflex. - Compatible con estructuras Simflex de OLI. - Material de fijación incluido.
