# Kit de patas autoportantes

- Propiedad del archivo: CONSTRUNARIO
- Formato: FIEBDC-3/2012
- Programa: Construnario Versión 2.11
- Fecha de los precios: 09/01/2017
- Divisa: EUR

**OLI61908** u Kit de patas autoportantes
Kit de patas autoportantes. - Compatible con estructuras Sanitarblock de OLI. - El material de fijación incluye.
