# Codo de desagüe del inodoro HPDE doble

- Propiedad del archivo: CONSTRUNARIO
- Formato: FIEBDC-3/2012
- Programa: Construnario Versión 2.11
- Fecha de los precios: 09/01/2017
- Divisa: EUR

**OLI622017** u Codo de desagüe del inodoro HPDE doble
Codo de desagüe del inodoro HPDE doble. - Codo doble de desagüe para inodoros suspendidos.
