# Extensión flexible del tubo de descarga

- Propiedad del archivo: CONSTRUNARIO
- Formato: FIEBDC-3/2012
- Programa: Construnario Versión 2.11
- Fecha de los precios: 09/01/2017
- Divisa: EUR

**OLI622401** u Extensión flexible del tubo de descarga
Extensión flexible del tubo de descarga. - Compatible con todas las cisternas empotradas OLI.
