# Latiguillos para inodoro suspendido L1 – 300, L2 – 300, D1 – Ø 110

- Propiedad del archivo: CONSTRUNARIO
- Formato: FIEBDC-3/2012
- Programa: Construnario Versión 2.11
- Fecha de los precios: 09/01/2017
- Divisa: EUR

**OLI622523** u Latiguillos para inodoro suspendido L1 – 300, L2 – 300, D1 – Ø 110
Latiguillos para inodoro suspendido L1 – 300, L2 – 300, D1 – Ø 110. - Tubo de salida Ø D1xØ 125xL1. - Junta de goma para tubo de salida Ø 125. - Tubo de conexión del inodoro Ø 45xL2. - Junta de goma para inodoro Ø 45. - Accesorios de fijación del inodoro (blanco).
