# Latiguillos largos para inodoro suspendido

- Propiedad del archivo: CONSTRUNARIO
- Formato: FIEBDC-3/2012
- Programa: Construnario Versión 2.11
- Fecha de los precios: 09/01/2017
- Divisa: EUR

**OLI11229** u Latiguillos largos para inodoro suspendido
Latiguillos largos para inodoro suspendido. - Tubo de desagüe Ø 90xØ 125x300. - Junta de goma para tubo de salida Ø 120. - Tubo del inodoro de conexión Ø 45x300. - Junta de goma para inodoro Ø 45. - Bielas M12X300 para la fijación en la pared (X2). - Accesorios de fijación del inodoro (blanco).
