# Tapas protectoras cromo brillo

- Propiedad del archivo: CONSTRUNARIO
- Formato: FIEBDC-3/2012
- Programa: Construnario Versión 2.11
- Fecha de los precios: 09/01/2017
- Divisa: EUR

**OLI622303** u Tapas protectoras cromo brillo
Tapas protectoras cromo brillo. - Tuercas y arandelas de fijación con tapas de protección.
