# Junta de goma para inodoro de Ø 45

- Propiedad del archivo: CONSTRUNARIO
- Formato: FIEBDC-3/2012
- Programa: Construnario Versión 2.11
- Fecha de los precios: 09/01/2017
- Divisa: EUR

| Código | Ud | Descripción |
|---|---|---|
| OLI622803 | u | Junta de goma para inodoro de Ø 45 |
