# Tubo de conexión L - 280, D1 - Ø 130, D2 - Ø 40, D3 - Ø 40 cromo brillo

- Propiedad del archivo: CONSTRUNARIO
- Formato: FIEBDC-3/2012
- Programa: Construnario Versión 2.11
- Fecha de los precios: 09/01/2017
- Divisa: EUR

| Código | Ud | Descripción |
|---|---|---|
| OLI602104 | u | Tubo de conexión L - 280, D1 - Ø 130, D2 - Ø 40, D3 - Ø 40 cromo brillo |
