# Aislamiento acústico para lavabo suspendido

- Propiedad del archivo: CONSTRUNARIO
- Formato: FIEBDC-3/2012
- Programa: Construnario Versión 2.11
- Fecha de los precios: 09/01/2017
- Divisa: EUR

**OLI620072** u Aislamiento acústico para lavabo suspendido
Aislamiento acústico para lavabo suspendido. - Aislamiento acústico de polietileno expandido. - Evita el contacto directo entre el sanitario y el azulejo.
