# Descargadores

- Propiedad del archivo: CONSTRUNARIO
- Formato: FIEBDC-3/2012
- Programa: Construnario Versión 2.11
- Fecha de los precios: 09/01/2017
- Divisa: EUR

**C1701OLI-62** Descargadores
Válvula de descarga. - Descarga única o doble. - Diferentes sistemas de accionamiento. - Instalación superior o delantera, para pulsar según los diferentes modelos.
