# Flotador AZOR PLUS lateral 3/8 latón - caja

- Propiedad del archivo: CONSTRUNARIO
- Formato: FIEBDC-3/2012
- Programa: Construnario Versión 2.11
- Fecha de los precios: 09/01/2017
- Divisa: EUR

**OLI564100** u Flotador AZOR PLUS lateral 3/8 latón - caja
Flotador AZOR PLUS lateral. - Flotador de llenado retardado : se inicia una vez que la válvula de descarga se haya cerrado. - Conexión del suministro de agua lateral e inferior en la misma válvula de entrada. - Dimensiones reducidas. - Sistema de cierre contrapresión (hidráulico). - Rango de funcionamiento de presión dinámica: 0,1 – 14 bares. - Presión estática máxima: 20 bares. - Certificación NF de clase I de válvula silenciosa. - Fácil mantenimiento sin necesidad de desconectarlo de la conexión de agua. - Función de protección contra reflujo. - 5 años de garantía. - Válvula de entrada lateral, con conexión de latón de 3/8” (también disponible en plástico de 1/2” o latón de 1/2”). - Certificado según la NF, KIWA y DVGW.
