# Flotador IVC 100 3/8 latón - caja

- Propiedad del archivo: CONSTRUNARIO
- Formato: FIEBDC-3/2012
- Programa: Construnario Versión 2.11
- Fecha de los precios: 09/01/2017
- Divisa: EUR

**OLI99936** u Flotador IVC 100 3/8 latón - caja
IVC100 Flotador entrada lateral e inferior. - Conexión del suministro de agua lateral e inferior en la misma válvula de entrada. - Dimensiones reducidas. - Flotador de entrada lateral e inferior con latón de 3/8”. - Altura ajustable en la conexión inferior. - Fácil instalación y ajuste de los volúmenes de descarga. - Sistema de cierre contrapresión (hidráulico). - Flotador silencioso. - Rango de funcionamiento de presión dinámica: 0,1 – 10 bares. - Presión estática máxima: 16 bares. - Fácil mantenimiento sin necesidad de desconectarlo de la conexión de agua. - Filtro integrado que se puede limpiar sin quitar la conexión de agua. - Función de protección contra reflujo. - 5 años de garantía.
