# Descargador interrumpible FAST START/STOP - Bolsa

- Propiedad del archivo: CONSTRUNARIO
- Formato: FIEBDC-3/2012
- Programa: Construnario Versión 2.11
- Fecha de los precios: 09/01/2017
- Divisa: EUR

**OLI88755** u Descargador interrumpible FAST START/STOP - Bolsa
FAST START/STOP Válvula de descarga. - Válvula de descarga única con sistema de Start/Stop. - Posición superior del pulsador universal que bloquea la tapa cerámica. - Permite la descentralización del botón en la tapa cerámica (20 mm en un eje). - Accionamiento mecánico < 20N. - Descarga de caudal alta. - Tubo de desagüe telescópico y altura de palancas ajustables. - Instalación y mantenimiento sencillo (sistema de bayoneta). - Junta EPDM. - 5 años de garantía. - Válido para todos los sanitarios del mercado. Incluidos: - Sistema de fijación de cisterna cerámica al inodoro. - Junta del inodoro de espuma (que compensa la irregularidad de la cerámica). - Pulsador de cromado autoajustable con roseta para cisternas con orificios en la tapa de Ø 16 a Ø 40 mm.
