# Ventana de aluminio, serie ALG-75 Máxima del Grupo Alugom. Acabado en blanco

- Propiedad del archivo: CONSTRUNARIO
- Formato: FIEBDC-3/2012
- Programa: Construnario Versión 3.51
- Fecha de los precios: 12/09/2022
- Divisa: EUR

**UALG1E** u Ventana de aluminio, serie ALG-75 Máxima del Grupo Alugom. Acabado en blanco.
Ventana de aluminio, serie ALG-75 Máxima del Grupo Alugom. Acabado en blanco. Suministro y colocación de ventana de aluminio, serie ALG-75 Máxima del Grupo Alugom, acabado en blanco, plata o color standard, lacado de 60 micras con sello de calidad Qualanod - Euras Ewaa, con rotura del puente térmico. En ventanales fijos para escaparates o cerramientos en general menores de 5m2, realizada con perfiles de aluminio de primera fusión extrusionado, aleación 6063 T5, con sección de marco de 71 mm, instalada sobre precerco de aluminio, incluso con p.p. de medios auxiliares. s/NTE-FCL-5. Homologada en laboratorio oficial. Tanto en la mecanización, como montaje de perfiles y accesorios, cumplirán con los criterios establecidos por el Grupo Alugom (escuadras, salidas de agua, sellados, accesorios varios, piezas, etc.). Permeabilidad al aire CLASE 4 * UNE EN 1026 – EN 12207 Estanqueidad al agua CLASE E2550 * UNE EN 1027 – EN 12208 Resistencia al viento CLASE C5 * UNE EN 12211 – EN 12210 Transmitancia térmica «Uw» Ventana 1.2 W/m2 K ** UNE EN ISO 10077-1 Transmitancia térmica «Uf» Marco 2.2 W/m2 K UNE EN ISO 10077-2 Aislamiento acústico 45 (-1;-4)dB *** UNE EN 10140-2:2011 Sistema de Hoja Oculta abre espacios arquitectónicos a la iluminación natural El Sistema HS Canal 16 es un referente en estética para ventanas con rotura de puente térmico; vista desde el exterior sólo del perfil de cerco liso de 73 mm. Sistema sin junquillo, la propia hoja recoge el acristalamiento, una solución innovadora. Marco tiene una profundidad de 75 mm. y la hoja de 69.5 mm. Dicho sistema posibilita aperturas practicables y oscilobatientes, así como sistemas de herrajes de bisagras vistas y ocultas (C.H.I.C.). El peso máximo garantizado para hojas oscilobatientes será de 100 Kg. y para practicables de 120 Kg. El sistema «alg» permite la posibilidad de elevar sus prestaciones térmicas y acústicas, convirtiéndola de esta forma en HQ (High Quality), mediante unos perfiles aislantes que se introducen en las cámaras interpoliamidas, y en la base del vidrio y del cerco. Posibilidad de realizar tratamientos en bicolor, con diferentes colores interior y exterior. Caracteristicas – Carpintería practicable de Canal 16 con Rotura de puente térmico – Sección de marco: 75 mm. – Sección de hoja: 69.5 mm. – Poliamida en cerco: Varillas de 34 mm. – Poliamida en hoja: Varilla de 26 mm. – Apertura Practicable. Peso por hoja: 120 Kg – Apertura Oscilo-Batiente. Peso por hoja: 100 Kg – Medidas máximas por hoja: 1300 mm x 2400 mm. – Máximo acristalamiento cerco: hasta 53 mm. – Máximo acristalamiento hoja: hasta 32 mm.
