# Ventana aluminio practicable 2 hojas serie ALG-75 Máxima de Alugom

- Propiedad del archivo: CONSTRUNARIO
- Formato: FIEBDC-3/2012
- Programa: Construnario Versión 3.51
- Fecha de los precios: 12/09/2022
- Divisa: EUR

**UALG1G** u Ventana aluminio practicable 2 hojas serie ALG-75 Máxima de Alugom
UNA VENTANA TOP CON LA EFICIENCIA ENERGETICA DEL FUTURO Suministro y colocación de ventana de aluminio en la serie ALG-75 Máxima del Grupo Alugom, acabado en blanco, plata o color standard, lacado de 60 micras con sello de calidad Qualanod - Euras Ewaa, con rotura del puente térmico. En ventanales fijos para escaparates o cerramientos en general menores de 5m2, realizada con perfiles de aluminio de primera fusión extrusionado, aleación 6063 T5, con sección de marco de 71 mm, instalada sobre precerco de aluminio, incluso con p.p. de medios auxiliares. s/NTE-FCL-5. Homologada en laboratorio oficial. Tanto en la mecanización, como montaje de perfiles y accesorios, cumplirán con los criterios establecidos por el Grupo Alugom (escuadras, salidas de agua, sellados, accesorios varios, piezas, etc.). Con la nueva ALG 75 MAXIMA y su valor medio Uf de 1,26 W/m2K el ahorro en calefacción está asegurado. Este sistema de carpintería posee una eficiencia energética mayor que muchas ventanas de PVC o madera, satisfaciendo los requisitos mas exigentes en aislamiento térmico. Y todo ello, sin renunciar a las ventajas de resistencia, durabilidad, elegancia y posibilidades de diseño del aluminio. Estos increíbles valores de aislamiento térmico se consiguen mediante las poliamidas de 'alas' y 'celdas', la doble junta central y la colocación de 'foam' por debajo del cristal. Se trata de un sistema de carpintería de tres cámaras con rotura de puente térmico para puertas y ventanas, que con un diseño robusto, una gran versatilidad y un alto aislamiento térmico, está especialmente diseñado para que el montaje sea fácil. La hoja de 81 mm de esta ventana permite hasta 60 mm de galce, pudiéndose realizar grandes ventanales para mejorar el confort y la luminosidad de las viviendas o edificios. Ventana de elegante sofisticación ideal para quien busque una arquitectura sostenible con un diseño vanguardista.
