# Mekkit3D + Ego 1 con puerta sin jambas ni marcos

- Propiedad del archivo: CONSTRUNARIO
- Formato: FIEBDC-3/2012
- Programa: Construnario Versión 3.50
- Fecha de los precios: 25/02/2016
- Divisa: EUR

**c202KRO-1112** u Mekkit3D + Ego 1 con puerta sin jambas ni marcos.
Unión de batiente anterior con montaje de encastre en el travesaño. La fijación de encastre permite recuperar algún juego horizontal en el travesaño. •Travesaño en aluminio con secciones cerradas resistentes a torsión y flexión. Guías con perfil “descarga polvo” y sede del activador ABS integrado. Geometría estudiada para trabajar en el espesor de la pared y para acoger los tornillos de fijación. • Unión de batiente posterios del travesaño con montaje de ecastre y fijación lateral a la estructura de cartón yeso. • Pletina de fijación entre montante y travesaño con fijación rápida de encastre. • Montante en aluminio con secciones canteadas resistentes a la flexión. Superficie moleteada para una mejor adesión del estuco. Perfil frontal del saliente estudiado para recibir la jamba en madera o acabado rasomuro. • Pletina a pavimento regulable y universal. • Guía inferior con fácil fijación directamente a la estructura del armazón. • Fijación de seguridad en todas las pletinas plásticas y encastre. Elementos en plástico de color gris para una mejor integración con jambas y pared de tomalidad clara.
