# Mekkit3D + Ego 2 con puerta sin jambas ni marcos con altura suelo/techo

- Propiedad del archivo: CONSTRUNARIO
- Formato: FIEBDC-3/2012
- Programa: Construnario Versión 3.50
- Fecha de los precios: 25/02/2016
- Divisa: EUR

**c202KRO-1113** u Mekkit3D + Ego 2 con puerta sin jambas ni marcos con altura suelo/techo.
Unión de batiente anterior con montaje de encastre en el travesaño. La fijación de encastre permite recuperar algún juego horizontal en el travesaño. •Travesaño en aluminio con secciones cerradas resistentes a torsión y flexión. Guías con perfil “descarga polvo” y sede del activador ABS integrado. Geometría estudiada para trabajar en el espesor de la pared y para acoger los tornillos de fijación. • Unión de batiente posterios del travesaño con montaje de ecastre y fijación lateral a la estructura de cartón yeso. • Pletina de fijación entre montante y travesaño con fijación rápida de encastre. • Montante en aluminio con secciones canteadas resistentes a la flexión. Superficie moleteada para una mejor adesión del estuco. Perfil frontal del saliente estudiado para recibir la jamba en madera o acabado rasomuro. • Pletina a pavimento regulable y universal. • Guía inferior con fácil fijación directamente a la estructura del armazón. • Fijación de seguridad en todas las pletinas plásticas y encastre. Elementos en plástico de color gris para una mejor integración con jambas y pared de tomalidad clara.
