# Panel sándwich de cubierta AIS 3G de espesor 50 mm de Panelais

- Propiedad del archivo: CONSTRUNARIO
- Formato: FIEBDC-3/2012
- Programa: Construnario Versión 3.51
- Fecha de los precios: 13/09/2023
- Divisa: EUR

**C230PAN-113** m2 Panel sándwich de cubierta AIS 3G de espesor 50 mm de Panelais
El panel sándwich de PANELAIS es un producto para construcción compuesto por dos chapas de acero y un núcleo de poliuretano inyectado. Las caras de acero aportan resistencia al conjunto, y el núcleo de poliuretano proporciona un excepcional aislamiento térmico y acústico. Este elemento constructivo es ideal para fachadas, cubiertas, divisiones y cámaras frigoríficas. Permite cubrir grandes superficies en muy poco tiempo, puesto que los paneles normalmente están machihembrados y con anclajes ocultos. Su utilización está muy extendida cerramientos para naves industriales, pabellones deportivos, grandes almacenes, porches, garajes, etc. SOPORTES: - Acero Galvanizado y Prelacado - Acero Galvanizado y recubierto con PVC - Por encargo: PVDF, Acabado Plastisol - Gofrado: Tipo Estuco AISLAMIENTO: - Con espuma a base de resina de POLIURETANO que retarda la propagación del fuego, densidad 36 -40 Kg/m 3 +- 10%. - Panel con clasificación al fuego Cs3D0 a Bs2D0. - Nueva certificación Europea SBI según normativa DIN-EN-13501 - 1:2002. ESPESORES DE CHAPA: - De 0,35 a 0,6 mm. TOLERANCIA: - Espesor del panel : +/- 2 mm. - Longitud: +/- 5 mm. - Módulo: +/- 2 mm. - Rectangularidad / Escuadra: +/- 6% (del ancho nominal).
