# Soporte mural infra/calor/novo - de Kromschroeder

- Propiedad del archivo: CONSTRUNARIO
- Formato: FIEBDC-3/2012
- Programa: Construnario VersiĆ³n 3.51
- Fecha de los precios: 31/05/2017
- Divisa: EUR

**147100** u Soporte mural infra/calor/novo - de Kromschroeder
Soporte mural para infra/calorSchwank y novoSchwank (se precisa instalar las unidades de soporte indicadas por modelo de aparato). - novoSchwank 15 U/L y novoSchwank 20 U/L, infra/calorSchwank D 15 U (2 unidades/tubo) - novo 30/40 U infra/calorSchwank D 15 L / 20 U / 20 L / 30 U (3 unidades/tubo) - novoSchwank 30/40 L y novoSchwank 50 U/L, infra/calorSchwank D 30 L / 40 U (4 unidades) - infra/calorSchwank D 40 L / 50 U (5 unidades) - infra/calorSchwank D 50 L / 50 U (7 unidades)
