# GF20003 - Revestimiento pasta blanca Alejandria 45x45

- Propiedad del archivo: CONSTRUNARIO
- Formato: FIEBDC-3/2012
- Programa: Construnario Versión 2.11
- Fecha de los precios: 28/09/2016
- Divisa: EUR

**GF20003_A** m2 GF20003 - Revestimiento pasta blanca Alejandria 45x45
Baldosa cerámica de gres porcelánico, serie Alejandría-Paradise , acabado relieve, color beige, 34x67 cm y 10 mm de espesor.
