# GF10050 - Revestimiento pasta blanca zócalo Paradise 18x34

- Propiedad del archivo: CONSTRUNARIO
- Formato: FIEBDC-3/2012
- Programa: Construnario Versión 2.11
- Fecha de los precios: 28/09/2016
- Divisa: EUR

**GF10050_ZP** m2 GF10050 - Revestimiento pasta blanca zócalo Paradise 18x34
Baldosa cerámica de gres porcelánico, serie Alejandría-Paradise , acabado relieve, color beige, 18x34 cm y 10 mm de espesor.
