# Light Line® y Light Point®, canales de drenaje iluminados - de ACO

- Propiedad del archivo: CONSTRUNARIO
- Formato: FIEBDC-3/2012
- Programa: Construnario Versión 3.51
- Fecha de los precios: 11/11/2022
- Divisa: EUR

**C1003ACO-10109** Light Line® y Light Point®, canales de drenaje iluminados - de ACO
Light Line® El sistema ACO DRAIN® light line ofrece una máxima resistencia a la intemperie, las vibraciones y la humedad mediante: - canal de hormigón polímero de altas prestaciones. - Completo encapsulado de Los leads. - Sistema de amortiguación. - Cristal de seguridad antirresbalones que sella completamente el canal. - Sistema eléctrico aislado. Light Point® El sistema ACO DRAIN® light point se integra completamente en la rejilla de fundición de forma completamente segura. Dispone de una amplia gama de colores. Los focos van conectados unos con otros pudiendo llegar a funcionar 18 focos al mismo tiempo en una sola unidad de suministro.
