# Estación de tratamiento de aguas residuales - de ACO

- Propiedad del archivo: CONSTRUNARIO
- Formato: FIEBDC-3/2012
- Programa: Construnario Versión 3.51
- Fecha de los precios: 11/11/2022
- Divisa: EUR

**C1003ACO-109** Estación de tratamiento de aguas residuales - de ACO
La estación de tratamiento de aguas residuales ACO Clara se compone de una parte de pretratamiento mecánico y un compartimiento biológico. La parte de pretratamiento mecánico está compuesta por un tanque de sedimentación con una área de búfer de gran volumen. Las aguas residuales se introducen dentro de la unidad ACO Clara mediante la tubería de admisión y fluye dentro del área de búfer, del búfer común y tanque de almacenamiento. Las partículas sedimentables se depositan en el fondo del tanque y las partículas flotantes soncapturadas por una capa de espuma, protegiendo del bloqueo la bomba de las aguas residuales. Clases de carga: - Clase H 1,5: Cubiertas planas no transitables, recubiertas con gravilla, grava o similares. - Clase K 3: Superficies no sometidas a tráfico, hoteles, escuelas, piscinas, lavabos o duchas, balcones, galerías, terrazas, jardines. - Clase L15: Superficies sometidas a tráfico ligero, excepto carretillas elevadoras, en locales industriales. - Clase M125: Superficies sometidas a tráfico rodado, como aparcamientos de varias plantas, fábricas y talleres. Aplicaciones principales Para todas aquellas superficies sometidas a cargas especiales como: - Pabellones en ferias. - Mercados cubiertos. - Naves industriales. - Hangares de aviación.
