# Tanques de tormenta Stormbrixx - de ACO

- Propiedad del archivo: CONSTRUNARIO
- Formato: FIEBDC-3/2012
- Programa: Construnario Versión 3.51
- Fecha de los precios: 11/11/2022
- Divisa: EUR

**C1003ACO-111** Tanques de tormenta Stormbrixx - de ACO
El sistema Stormbrixx refuerza el ciclo natural del agua mediante la retención del agua de lluvia recogida por canales o imbornales y la suministra de forma controlada. Si se usa como elemento de infiltración, el agua de lluvia se reintroduce gradualmente al terreno, alimentando los acuíferos de forma natural, reduciéndose la carga de alcantarillado y depuradoras. Si se utilizan como atenuación, el sistema Stormbrixx permite aprovechar espacios transitables para laminar las puntas de precipitación, evitando sobrecargar la red de saneamiento. Esto permite optimizar sistemas de bombeo y ahorrar en colectores. Ventajas: Resistencia: - Piezas clipadas entre si. - Montaje alternado de piezas. - Pilares de carga alineados entre si. - Producto Certificado. Inspeccion: - Fácil inspección de todo el conjunto. - Total accesibilidad Apilable: - Menores costes de transporte. - Menos espacio de acopio. Rápido: - su ligereza Permite un rápido Montaje A pie de obra. Su fácil construcción modular permite obtener soluciones con una excelente resistencia estructural que se adaptan a las dimensiones existentes en la obra. Su diseño con grandes columnas le da una gran robustez, y a la vez permite una completa inspección del sistema. Al poderse apilar las piezas unas sobre las obras, se optimizan los costes de transporte, y disminuye el espacio requerido para acopio a pie de obra. Al ir las piezas ensambladas entre sí, se consigue un conjunto homogéneo y solidario, que funciona como un único bloque. Su rápido montaje agiliza el tiempo de instalación y reduce los costes totales de la obra.
