# calorSchwank D 80 LL-GLP - de Kromschroeder

- Propiedad del archivo: CONSTRUNARIO
- Formato: FIEBDC-3/2012
- Programa: Construnario Versión 3.51
- Fecha de los precios: 31/05/2017
- Divisa: EUR

**148133** u calorSchwank D 80 LL-GLP - de Kromschroeder
calorSchwank D 80 LL, tubo radiante a GLP. - Dimensiones [mm]: A=445; B=13620; C=14510; D=291. - Se compone de [unidad de tubos x longitud en mm]: 6 x 4540. - Propano / G 31, [Hi,n = 12,87 kWh/kg]: - Potencia nominal [kW]: 78.0. - Consumo de gas [kg/h]: 6.06. - Peso [kg]: 219. - Diámetro del conducto de evacuación [mm]: 100. - Consumo eléctrico [W]: 208. - Protección eléctrica: IP 20. - Conexión de gas [hembra]: R¾“. - Alimentación eléctrica [V]: 230 V / 50 Hz ~. - Encendido y control: Electrodos de encendido e ionización, operación mediante control de quemador automático. - Identificación CE: CE-0085BO0037.
