# infraSchwank D 100 LL D-GN - de Kromschroeder

- Propiedad del archivo: CONSTRUNARIO
- Formato: FIEBDC-3/2012
- Programa: Construnario Versión 3.51
- Fecha de los precios: 31/05/2017
- Divisa: EUR

**148142** u infraSchwank D 100 LL D-GN - de Kromschroeder
infraSchwank D 100 LL D, tubo radiante a GN. - Dimensiones [mm]: A=470; B=18000; C=18940; D=308. - Se compone de [unidad de tubos x longitud en mm]: 4 x 3050, 4 x 5950 - Gas Natural H / G 20, [Hi,n = 9,97 kWh/m3]: - Potencia nominal [kW]: 98.0. - Consumo de gas [m3/h]: 9,82. - Peso [kg]: 225. - Diámetro del conducto de evacuación [mm]: 100. - Consumo eléctrico [W]: 182. - Protección eléctrica: IP 20. - Conexión de gas [hembra]: R¾“. - Alimentación eléctrica [V]: 230 V / 50 Hz ~. - Encendido y control: Electrodos de encendido e ionización, operación mediante control de quemador automático. - Identificación CE: CE-0085BO0037.
