# Cortinas de aire caliente a gas YAC - de Kromschroeder

- Propiedad del archivo: CONSTRUNARIO
- Formato: FIEBDC-3/2012
- Programa: Construnario Versión 3.51
- Fecha de los precios: 31/05/2017
- Divisa: EUR

**C1008KRO-1215** Cortinas de aire caliente a gas YAC - de Kromschroeder
Las cortinas de aire caliente a gas YAC-H están especialmente diseñadas para la protección de los incontrolados flujos de aire externos a través de las puertas o aberturas de edificio como almacenes, edificios industriales, supermercados, edificios públicos, etc. Las cortinas de aire YAC-H ayudan a ahorrar la energía cuando son utilizadas para mantener la temperatura en el edificio. - Quemador multillama a gas natural o propano con rendimiento > 91%. - Intercambiador tubular en acero aluminizado, de 1,5 mm de espesor. - Gran superficie de intercambio, elevada eficiencia energética y larga vida útil. - Instalación universal. Colocación en forma horizontal y proyeccion del chorro deaire de forma vertical. - Diseño compacto. Fácil y rápido montaje. - Longitud de difusor 2 m. En opción, esta disponible una longitud 2,5 m. - Las YAC-H son utilizadas para calefactar puertas de 3 a 6 m de altura. - Encendido electrónico y control de llama por ionización. - Regulación y control mediante receptor electrónico interno “File Pilote”. - Caudal de aire de 6.500 m3/h (YAC 36) y 10.500 m3/h (YAC 45). - Certificación CE.
