# YAC 35 H (difusor de 2 m) - de Kromschroeder

- Propiedad del archivo: CONSTRUNARIO
- Formato: FIEBDC-3/2012
- Programa: Construnario Versión 3.51
- Fecha de los precios: 31/05/2017
- Divisa: EUR

**141620** u YAC 35 H (difusor de 2 m) - de Kromschroeder
YAC 35 H (difusor de 2 m). - Pot. nom. [kW]: 38. - Tipo de gas: GN. - Altura máx. de instalac. [m]: 5. Notas: Para el control y el funcionamiento de las unidades de aparato es imprescindible utilizar el cronotermostato con señal de sonda exterior e interior, reflejado en la presente lista con el código 141808.
