# Cortinas de aire ambiental YACA - de Kromschroeder

- Propiedad del archivo: CONSTRUNARIO
- Formato: FIEBDC-3/2012
- Programa: Construnario Versión 3.51
- Fecha de los precios: 31/05/2017
- Divisa: EUR

**C1008KRO-1216** Cortinas de aire ambiental YACA - de Kromschroeder
Las cortinas de aire ambiental YACA están especialmente diseñadas para la protección de los incontrolados flujos de aire externos a través de las puertas o aberturas de edificio como almacenes, edificios industriales, supermercados, edificios públicos, etc. Las cortinas de aire ambiental usan el aire del local para crear una barrera en la apertura de la puerta. Esto se realiza mediante un ventilador y un difusor de alta eficiencia. - Instalación universal. - Colocación en forma horizontal o vertical. - Diseño compacto. - Fácil y rápido montaje. - Ventilador axial. - Disponibildiad de difusores de 1,5 m y de 2,00 m. - Protección de puertas de 3 a 6 m de altura. - Fuerte chorro de aire. - Certificación CE.
