# YACA 1.5 - de Kromschroeder

- Propiedad del archivo: CONSTRUNARIO
- Formato: FIEBDC-3/2012
- Programa: Construnario Versión 3.51
- Fecha de los precios: 31/05/2017
- Divisa: EUR

**141685** u YACA 1.5 - de Kromschroeder
YACA 1.5, aerotermo a gas. - Caudal [m3/h]: 5000. - Consumo eléctrico [W]: 620. - Altura maxima instalación [m]: 6.
