# YACA 2 - de Kromschroeder

- Propiedad del archivo: CONSTRUNARIO
- Formato: FIEBDC-3/2012
- Programa: Construnario Versión 3.51
- Fecha de los precios: 31/05/2017
- Divisa: EUR

**141686** u YACA 2 - de Kromschroeder
YACA 2, aerotermo a gas. - Caudal [m3/h]: 6680. - Consumo eléctrico [W]: 850. - Altura maxima instalación [m]: 6.
