# CAU50C GN - de Kromschroeder

- Propiedad del archivo: CONSTRUNARIO
- Formato: FIEBDC-3/2012
- Programa: Construnario Versión 3.51
- Fecha de los precios: 31/05/2017
- Divisa: EUR

**141534** u CAU50C GN - de Kromschroeder
CAU50C GN, ventilador centrífugo (caudal ajustable de serie). - Pot. nom. [kW]: 50/14. - Tipo de gas: GN. - Caudal de aire [m3/h]: 4500. Nota: para su correcto uso y aprovechamiento máximo de sus posibilidades de gestión del sistema de calefacción es necesario disponer un control individual modelo REG402 ó un cuadro de control REG410, capaz de controlar hasta 16 unidades de aparato y 6 zonas (o puertas) de forma individual e independiente.
