# Marco para filtro + filtro para AT45/55/75C y CAU 50/70 C (1 unidad) - de Kromschroeder

- Propiedad del archivo: CONSTRUNARIO
- Formato: FIEBDC-3/2012
- Programa: Construnario VersiĆ³n 3.51
- Fecha de los precios: 31/05/2017
- Divisa: EUR

| Código | Ud | Descripción |
|---|---|---|
| 141731 | u | Marco para filtro + filtro para AT45/55/75C y CAU 50/70 C (1 unidad) - de Kromschroeder |
