# Aerotermos de condensacion a gas CAU - de Kromschroeder

- Propiedad del archivo: CONSTRUNARIO
- Formato: FIEBDC-3/2012
- Programa: Construnario Versión 3.51
- Fecha de los precios: 31/05/2017
- Divisa: EUR

**C1008KRO-1241** Aerotermos de condensacion a gas CAU - de Kromschroeder
El aerotermo de condensación a gas CAU es una nueva solución de alta eficiencia gracias a su caldera de condensación. Estos aparatos adaptan su potencia en base al diferencial térmico existente entre la temperatura exterior y la interior permitiendo obtener importantes ahorros. Los aerotermos de condensación a gas están formados por una caldera a gas de alta eficiencia dotada con un quemador modulante y un serpentin de agua. - Los aerotermos a condensación a gas funcionan con gas natural o propano. - El rango incluye 4 modelos con potencias desde 27 a 62 kW. - Quemador de premezcla, bajo NOx (menor que 20 mg/kWh). Tecnología de vanguardia. - Elevada eficiencia térmica, desde el 98% al 108%. La más elevada del mercado. - Reduce el consumo energético. - Caudal ajustable desde el 20% hasta el 100%. Provisto de serie en los modelos centrífugos y opcional en los modelos helicoidales. - Sistema de comunicación via Modbus. - Circuitos de combustión y calefacción independientes. Aire completamente limpio. Seguridad total. - Calentamiento rápido (menos de 1 minuto). Confort instantáneo. - Temperatura del agua en el intercambiador de calor inferior a 95 ºC. Sin riesgos de sobrecalentamiento. - Evacuación de humos en polipropileno. - Fácil instalación. - Certificación CE.
