# Cortina de aire caliente WG Vertical - de Kromschroeder

- Propiedad del archivo: CONSTRUNARIO
- Formato: FIEBDC-3/2012
- Programa: Construnario Versión 3.51
- Fecha de los precios: 31/05/2017
- Divisa: EUR

**C1008KRO-1242** Cortina de aire caliente WG Vertical - de Kromschroeder
Las cortinas de aire caliente WG de condensación a gas están especialmente diseñadas para los sectores industrial y terciario. Permite conseguir importantes ahorros de energía gracias a su caldera de condensación dotada de quemador modulante y a su chorro de aire que protege contra la entrada de aire exterior. Con su flujo de aire caliente instantáneo, esta cortina de aire WG ofrece un verdadero confort a través de la puerta. - La cortina de aire caliente de condensación a gas esta compuesta de una caldera a gas de alta eficiencia, un quemador modulante y un intercambiador de agua caliente. - Funciona con gas natural (G20) o gas propano (G31). - El rango consiste de 2 modelos de 50 kW y 70 kW. - La WGV se utiliza para proteger puertas de 3 a 6 metros. - Rápida puesta a régimen (menos de 1 minuto). Confort inmediato. - Jet de aire eficiente. Fuerte barrera térmica para proteger frente a temperaturas frías o calientes del exterior. - Quemador de gas a premezcla con bajas emisiones de NOx (<20 mg/kWh). - Tecnologia de vanguardia. - Potencia modulante desde el 30% al 100%. Alta eficiencia: usar solo la potencia necesaria para generar máximos ahorros. - La temperartura del agua en el intercambiador no excede de 95 ºC. Sin riesgos de sobrecalentamiento. - Circuitos de calefacción y combustión separados. Seguridad total: los productos de combustión no pueden ser mezclados con el flujo de aire. - Un tipo de evacuación de humos en PP. Disponibles diferentes configuraciones. - Fácil instalación. Adaptación al tipo local. - Sistema de comunicación mediante Modbus. Regulación inteligente. Posibilidad de conectar con todos los BMS del mercado. - Certificación CE.
