# Unitermos - Soluciones compactas de frío y calor - de Kromschroeder

- Propiedad del archivo: CONSTRUNARIO
- Formato: FIEBDC-3/2012
- Programa: Construnario Versión 3.51
- Fecha de los precios: 31/05/2017
- Divisa: EUR

**C1008KRO-125** Unitermos - Soluciones compactas de frío y calor - de Kromschroeder
Soluciones compactas para una rápida calefacción y/o refrigeración de grandes y medios espacios. Instalados sobre la pared o colgados del techo posibilitan una fácil adaptación a todo tipo de espacios. Los aerotermos VT con ventilador axial e intercambiador de calor está constituido por un amplio rango de 27 modelos de pequeña y gran potencia. - También están disponibles en dos versiones, para montaje horizontal o vertical. - Intercambiador de aleación Cu/Al. Excelentes prestaciones térmicas. - Serie de rejillas de aluminio perfiladas. Limitan la estratificación e incrementan el flujo de aire. - Tupído colector de humedad. Completa recogida de condensados. - Ventilador axial con rejilla de protección. Menos ruido. - Serie de doble rejilla. Eficiente distribución del aire. - Sistema reversible. Calefacción en invierno y refrigeración en verano. - Bandeja de drenaje de los condensados. Simple y fiable. - Dispositivo compacto, color neutro. Rápido y simple ensamblaje, integración completa en el ambiente del local. - Calefacción rápida. Confort inmediato (menos de 1 minuto). - Certificación CE.
