# VT3311, Unitermo, modelo de calefacción - de Kromschroeder

- Propiedad del archivo: CONSTRUNARIO
- Formato: FIEBDC-3/2012
- Programa: Construnario Versión 3.51
- Fecha de los precios: 31/05/2017
- Divisa: EUR

**144000** u VT3311, Unitermo, modelo de calefacción - de Kromschroeder
VT3311, Unitermo, modelo de calefacción. - Caudal aire HS [m3/h]: 1900. - Potencia HS [kW]: 7,9. - Caudal aire LS [m3/h]: 1485. - Potencia LS [kW]: 7. - Caudal agua [m3/h]: 0,09. - Agua ?P [kPa]: 2,1. - Nivel de ruido [dB]: 40.
