# VT3312, Unitermo, modelo de calefacción - de Kromschroeder

- Propiedad del archivo: CONSTRUNARIO
- Formato: FIEBDC-3/2012
- Programa: Construnario Versión 3.51
- Fecha de los precios: 31/05/2017
- Divisa: EUR

**144001** u VT3312, Unitermo, modelo de calefacción - de Kromschroeder
VT3312, Unitermo, modelo de calefacción. - Caudal aire HS [m3/h]: 1815. - Potencia HS [kW]: 14. - Caudal aire LS [m3/h]: 1440. - Potencia LS [kW]: 12,2. - Caudal agua [m3/h]: 0,17. - Agua ?P [kPa]: 1,2. - Nivel de ruido [dB]: 42.
