# VT3421, Unitermo, modelo de calefacción - de Kromschroeder

- Propiedad del archivo: CONSTRUNARIO
- Formato: FIEBDC-3/2012
- Programa: Construnario Versión 3.51
- Fecha de los precios: 31/05/2017
- Divisa: EUR

**144003** u VT3421, Unitermo, modelo de calefacción - de Kromschroeder
VT3421, Unitermo, modelo de calefacción. - Caudal aire HS [m3/h]: 3135. - Potencia HS [kW]: 13,3. - Caudal aire LS [m3/h]: 2860. - Potencia LS [kW]: 12,7. - Caudal agua [m3/h]: 0,16. - Agua ?P [kPa]: 5,3. - Nivel de ruido [dB]: 41.
