# VT3423, Unitermo, modelo de calefacción - de Kromschroeder

- Propiedad del archivo: CONSTRUNARIO
- Formato: FIEBDC-3/2012
- Programa: Construnario Versión 3.51
- Fecha de los precios: 31/05/2017
- Divisa: EUR

**144005** u VT3423, Unitermo, modelo de calefacción - de Kromschroeder
VT3423, Unitermo, modelo de calefacción. - Caudal aire HS [m3/h]: 2310. - Potencia HS [kW]: 27. - Caudal aire LS [m3/h]: 1980. - Potencia LS [kW]: 24,5. - Caudal agua [m3/h]: 0,32. - Agua ?P [kPa]: 2,1. - Nivel de ruido [dB]: 44.
