# VT4422, Unitermo, modelo de calefacción - de Kromschroeder

- Propiedad del archivo: CONSTRUNARIO
- Formato: FIEBDC-3/2012
- Programa: Construnario Versión 3.51
- Fecha de los precios: 31/05/2017
- Divisa: EUR

**144007** u VT4422, Unitermo, modelo de calefacción - de Kromschroeder
VT4422, Unitermo, modelo de calefacción. - Caudal aire HS [m3/h]: 3300. - Potencia HS [kW]: 29. - Caudal aire LS [m3/h]: 2860. - Potencia LS [kW]: 26,8. - Caudal agua [m3/h]: 0,35. - Agua ?P [kPa]: 5,6. - Nivel de ruido [dB]: 43.
