# VT4423, Unitermo, modelo de calefacción - de Kromschroeder

- Propiedad del archivo: CONSTRUNARIO
- Formato: FIEBDC-3/2012
- Programa: Construnario Versión 3.51
- Fecha de los precios: 31/05/2017
- Divisa: EUR

**144008** u VT4423, Unitermo, modelo de calefacción - de Kromschroeder
VT4423, Unitermo, modelo de calefacción. - Caudal aire HS [m3/h]: 3025. - Potencia HS [kW]: 37,1. - Caudal aire LS [m3/h]: 2640. - Potencia LS [kW]: 34. - Caudal agua [m3/h]: 0,44. - Agua ?P [kPa]: 4,4. - Nivel de ruido [dB]: 44.
