# VT4501, Unitermo, modelo de calefacción, trifásico - de Kromschroeder

- Propiedad del archivo: CONSTRUNARIO
- Formato: FIEBDC-3/2012
- Programa: Construnario Versión 3.51
- Fecha de los precios: 31/05/2017
- Divisa: EUR

**144050** u VT4501, Unitermo, modelo de calefacción, trifásico - de Kromschroeder
VT4501, Unitermo, modelo de calefacción, trifásico. - Caudal aire HS [m3/h]: 4200. - Potencia HS [kW]: 18,6. - Caudal aire LS [m3/h]: 3280. - Potencia LS [kW]: 16,4. - Caudal agua [m3/h]: 0,22. - Agua ?P [kPa]: 11,3. - Nivel de ruido [dB]: 45.
