# VT4502, Unitermo, modelo de calefacción, trifásico - de Kromschroeder

- Propiedad del archivo: CONSTRUNARIO
- Formato: FIEBDC-3/2012
- Programa: Construnario Versión 3.51
- Fecha de los precios: 31/05/2017
- Divisa: EUR

**144052** u VT4502, Unitermo, modelo de calefacción, trifásico - de Kromschroeder
VT4502, Unitermo, modelo de calefacción, trifásico. - Caudal aire HS [m3/h]: 3855. - Potencia HS [kW]: 32. - Caudal aire LS [m3/h]: 3105. - Potencia LS [kW]: 28,2. - Caudal agua [m3/h]: 0,38. - Agua ?P [kPa]: 6,6. - Nivel de ruido [dB]: 48.
