# VT5501, Unitermo, modelo de calefacción, trifásico - de Kromschroeder

- Propiedad del archivo: CONSTRUNARIO
- Formato: FIEBDC-3/2012
- Programa: Construnario Versión 3.51
- Fecha de los precios: 31/05/2017
- Divisa: EUR

**144056** u VT5501, Unitermo, modelo de calefacción, trifásico - de Kromschroeder
VT5501, Unitermo, modelo de calefacción, trifásico. - Caudal aire HS [m3/h]: 4560. - Potencia HS [kW]: 22. - Caudal aire LS [m3/h]: 3600. - Potencia LS [kW]: 19,4. - Caudal agua [m3/h]: 0,26. - Agua ?P [kPa]: 2,4. - Nivel de ruido [dB]: 45.
