# VT5503, Unitermo, modelo de calefacción, monofásico - de Kromschroeder

- Propiedad del archivo: CONSTRUNARIO
- Formato: FIEBDC-3/2012
- Programa: Construnario Versión 3.51
- Fecha de los precios: 31/05/2017
- Divisa: EUR

**144059** u VT5503, Unitermo, modelo de calefacción, monofásico - de Kromschroeder
VT5503, Unitermo, modelo de calefacción, monofásico. - Caudal aire HS [m3/h]: 3960. - Potencia HS [kW]: 48,1. - Caudal aire LS [m3/h]: 3240. - Potencia LS [kW]: 42,2. - Caudal agua [m3/h]: 0,57. - Agua ?P [kPa]: 1,9. - Nivel de ruido [dB]: 50.
