# VT5551, Unitermo, modelo de calefacción, trifásico - de Kromschroeder

- Propiedad del archivo: CONSTRUNARIO
- Formato: FIEBDC-3/2012
- Programa: Construnario Versión 3.51
- Fecha de los precios: 31/05/2017
- Divisa: EUR

**144062** u VT5551, Unitermo, modelo de calefacción, trifásico - de Kromschroeder
VT5551, Unitermo, modelo de calefacción, trifásico. - Caudal aire HS [m3/h]: 6060. - Potencia HS [kW]: 25,5. - Caudal aire LS [m3/h]: 5100. - Potencia LS [kW]: 23,3. - Caudal agua [m3/h]: 0,3. - Agua ?P [kPa]: 3,1. - Nivel de ruido [dB]: 47.
