# VT5552, Unitermo, modelo de calefacción, trifásico - de Kromschroeder

- Propiedad del archivo: CONSTRUNARIO
- Formato: FIEBDC-3/2012
- Programa: Construnario Versión 3.51
- Fecha de los precios: 31/05/2017
- Divisa: EUR

**144064** u VT5552, Unitermo, modelo de calefacción, trifásico - de Kromschroeder
VT5552, Unitermo, modelo de calefacción, trifásico. - Caudal aire HS [m3/h]: 5640. - Potencia HS [kW]: 44,2. - Caudal aire LS [m3/h]: 4800. - Potencia LS [kW]: 40,3. - Caudal agua [m3/h]: 0,53. - Agua ?P [kPa]: 2,8. - Nivel de ruido [dB]: 49.
