# VT6551, Unitermo, modelo de calefacción, monofásico - de Kromschroeder

- Propiedad del archivo: CONSTRUNARIO
- Formato: FIEBDC-3/2012
- Programa: Construnario Versión 3.51
- Fecha de los precios: 31/05/2017
- Divisa: EUR

**144113** u VT6551, Unitermo, modelo de calefacción, monofásico - de Kromschroeder
VT6551, Unitermo, modelo de calefacción, monofásico. - Caudal aire HS [m3/h]: 6300. - Potencia HS [kW]: 26,28. - Caudal aire LS [m3/h]: 5280. - Potencia LS [kW]: 24,5. - Caudal agua [m3/h]: 0,32. - Agua ?P [kPa]: 0,8. - Nivel de ruido [dB]: 47.
